# Sanierung + Erweiterung OGZ Beesdau
Angebotsaufforderung (GAEB DA XML 3.1, DA83)
Projekt: 1425 GH
Währung: EUR
Bieterkommentare zugelassen: nein
Ende der Zuschlagsfrist: 06.03.2026
Ausführungsbeginn: 06.03.2026
Ausführungsende: 06.03.2026
Auftraggeber: Gemeinde Heideblick, Langengrassau, Luckauer Straße 61, 15926 Heideblick; DV-Nummer: 03
Erstellt mit: COSOBA-AVA-SYSTEM V8/ GXML Toolbox V3.3 R20220330, AVA.relax, 06.03.2026

## 03 Los 3 - Dachdecker- / Klempnerarbeiten
Datum: 01.01.0001

*Hinweis: Vorbemerkung*
V O R B E M E R K U N G :

1. Die Kosten für Einrichten und Räumen der Baustelle sind in den Einheitspreis einzukalkulieren, soweit nicht gesondert im LV aufgeführt.

2. Der Auftragnehmer ist verpflichtet, sich über die örtlichen Gegebenheiten zu informieren, um Nachforderungen aus deren Unkenntnis auszuschließen.

3. Bleche und Verbindungen mit Mauerwerk oder Putz sowie Verbindungen unterschiedlicher Materialien sind so auszuführen, dass mit Sicherheit keine Kontaktkorrosion entstehen kann.

4 Die Ausführung sämtlicher Fugen zu bereits bestehenden Bauteilen ist in den Einheitspreis einzukalkulieren.

5. Alle Maße sind vor Ort zu überprüfen. Die genauen Abmessungen und Zuschnitte für die Anfertigung und Lieferung von Einbauelementen sind am Bauwerk abzunehmen.

6. Der Verbrauch von Baustrom und Bauwasser wird mit 0,2 % von der Bruttoschlussrechnungssumme in Abzug gebracht..

7. Bei Widersprüchen zwischen der Leistungsbeschreibung und der Zeichnungen ist das Leistungsverzeichnis maßgeblich, ggf. ist der Bauleiter zu konsultieren.

8. Zufahrten sind für Materialtransporte zu prüfen. Die Radien der Einfahrten sind zu beachten

9. Die Materiallieferungen sind mit dem Bauherrn und der Bauleitung terminlich abzustimmen.

10. Der Auftragnehmer hat während der Arbeitszeit und bei technischen bzw. arbeitszeitlich bedingten Unterbrechungen der Arbeit bei Erfordernis vorsorglich für eine ausreichende provisorische Abdeckung zu sorgen. (Witterungsschutz) Diese Kosten sind in den Einheitspreis einzurechnen.

11. Ein Außengerüst wird erstellt.

12. Erforderliche Innengerüste sowie Bockrüstungen sind in die Einheitspreise einzurechnen, soweit nicht im Einzelnen beschrieben.

13. Höhenfestpunkte sind mit der Bauleitung abzustimmen.

*Hinweis: Abrechnung VOB / C*
Die Ausführung und Abrechnung erfolgt gemäß VOB / C

- ATV DIN 18299 - Allgemeine Regeln für Bauarbeiten jeder Art

 - ATV DIN 18334 - Zimmer- und Holzbauarbeiten

- ATV DIN 18338 - Dachdeckungs - und Dachabdichtungsarbeiten

- ATV DIN 18339 - Klempnerarbeiten

*Hinweis: Vorbemerkungen zur Ausführung:*
Vorbemerkungen zur Ausführung:

Die Gemeinde Heideblick beabsichtigt, das im Ortsteil Beesdau vor- handene Dorfgemeinschaftshaus energetisch zu sanieren und durch einen Anbau zu erweitern. Dieser Anbau schließt sich direkt an das bestehende Gebäude an, er ist 10,31m lang und 10,50m breit und besitzt eine Traufhöhe von ca. 3,50m.

Für die Dachtragkonstruktion des Anbaus werden Nagelplattenbinder (Hydro-Nail oder glw.) eingesetzt.
Die Befestigung erfolgt auf dem Ringanker.
Das Binderdach des Anbaus ist zum bestehenden Dachstuhl mittels zimmermannsmäßiger Dachkonstruktion zu verlängern und einzu- binden.
Das Dach ist als Satteldach ohne Dacheinbauten herzustellen.

In der Statik erfolgte nur die Vorbemessung der Binder zur Ermittlung der Auflagerkräfte.
Der statische Nachweis der Binderkonstruktion ist durch den Hersteller nach Auftragserteilung zu erbringen. Ebenso gehören Werkstattzeich- nungen zum Leistungsumfang des Auftragnehmers.
Lasten sind gemäß DIN 1055 anzusetzen.

Vor Fertigung der Binder ist unbedingt ein Aufmaß der Dachgeometrie und der Höhenverhältnisse erforderlich.
Die Fertigungshinweise der beiliegenden statischen Vorbemessung sind zu beachten.

*Hinweis: Hinweis: gemeinsame Aufmaße*
Hinweis:

Bei den nachfolgend beschriebenen Positionen ist der Bauleitung bzw. dem AG anzuzeigen, wann die einzelnen Arbeitsgänge ausgeführt werden, ebenso ist eine Zwischenabnahme der Leistung zu vereinbaren, sowie gemeinsame Aufmaße durchzuführen, um die Prüfbarkeit der Rechnungslegungen einfacher und effektiver zu gestalten.

### Titel 1 Dachdeckerarbeiten

**1.1 Unterspannbahn**
Unterspannbahn, extrem diffusionsoffen; Verlegung über den Sparren.

Stoßüberdeckung  : mind. 15 cm.
Baustoffklasse  : B2

Hersteller  : .....................................
Typ  : .....................................
Menge: 155,000 m2

**1.2 Zulage Durchdringungen Unterspannbahn**
Zulage für Durchdringungen in der Unterspannbahn eindichten.
(Dunstrohrdurchführungen + Abgasrohr Gastherme)

Größe  : ca. DN 100
Menge: 2,000 Stck

**1.3 Zulage Verklebung Unterspannbahn**
Zulage für die Verklebung der Unterspannbahn im Bereich der Stöße und Anschlüsse
Menge: 155,000 m2

**1.4 Konterlattung**
Konterlattung für Dächer auf  Holzunterkonstruktion. Iv+P-imprägniert.
S 10

Querschnitt  : 40 / 60mm
Menge: 155,000 m2

**1.5 Zulage Nageldichtband**
Zulage zur Position "Konterlattung" für den Einbau (Aufkleben) eines Nageldichtbandes zur Abdichtung der Konterlatten-Nagelung durch die Unterspannbahn zur Erreichung von "regensicheren Eindeckungen" nach ZVDH-Regelung.
Menge: 155,000 m2

**1.6 Dachlattung**
Dachlattung auf vorhandene  Holzunterkonstruktion. Iv+P-imprägniert.

Holzart  : Fichte/Kiefer
Sortierklasse  : S 10
Lattenweite  : 320 - 340 mm
Querschnitt  : 40 x 60 mm
Menge: 155,000 m2

**1.7 Keilbohle, konisch,**
Keilbohle, konisch, Iv+P-imprägniert, an der Traufe.

Querschnitt  : 150/50/0 mm
Menge: 21,000 m

**1.8 Lüftungsband im Traufbereich**
Lüftungsband im Traufbereich liefern und einbauen.
Menge: 21,000 m

**1.9 Aerotraufelement an der Traufe**
Aerotraufelement an der Traufe liefern und einbauen.
Menge: 21,000 m

**1.10 Dachziegeldeckung**
Dachziegeldeckung incl. der erforderlichen Befestigungselemente (Verklammerung) komplett herstellen, einschl. der erforderlichen mechanischen Befestigungen + Verklammerungen;
(Windsogsicherung; neue Vorschrift gültig ab 01.03.2011).

Farbe  : in Abstimmung mit dem AG
Dachziegel  : Flachdachpfanne, engobiert,
  Farbe in Abstimmung mit dem AG nach
  Bemusterung
Format  : in Abstimmung mit dem Auftraggeber
  ca. 15 - 20 Stck. / m2

Dachneigung  : ca. 25 Grad

Hersteller  : .....................................
Typ  : .....................................
Menge: 155,000 m2

**1.11 Firstanfänger als Formziegel, zur Firstabdeckung; als Zulage.**
Firstanfänger als Formziegel, zur Firstabdeckung; als Zulage.

Farbe  : engobiert, in Abstimmung mit dem AG
Menge: 1,000 Stck

**1.12 Firstziegel zur Firstabdeckung,**
Firstziegel zur Firstabdeckung, im Farbton passend zur Dachdeckung, in mörtelloser Verlegung, bestehend aus Lüftungs-Firstelementen, Firstklammern, Schraubnägeln und Befestigungsmaterial eindecken, einschl. Verlegung der Firstlatte als Zulage. (Belüfteter First)

Farbe  : engobiert, in Abstimmung mit dem AG
Menge: 14,000 m

**1.13 Firstendscheiben Zulage Formziegeln**
Firstendscheiben als Zulage zu den Formziegeln
Menge: 1,000 Stck

**1.14 Ortgangziegel,**
Ortgangziegel, im Farbton passend zur Dachdeckung, in mörtelloser Verlegung,

Farbe  : engobiert, in Abstimmung mit dem AG
Menge: 13,000 m

**1.15 Kehlbrett, 40/200 mm**
Kehlbrett als Unterkonstruktion für Kehlbleche und gleichwertige Bauteile auf Dachkonstruktion.

Holzart  : Fichte Tanne / Kiefer
Holzfeuchte  : trocken (< 20%)
Sortierklasse  : S 10
Querschnitt  : 40 / 200 mm
Menge: 13,000 m

**1.16 Schneiden im Bereich der Kehle**
Beidseitiges Schneiden der Dachsteine im Bereich der Kehle, als Zulage zur Dachdeckung
Menge: 13,000 m

**1.17 Schneefanggitter, feuerverzinkt,**
Schneefanggitter, aus Metall, feuerverzinkt, einschl. aller Befestigungs- teile montieren.
Farbe  : pulverbeschichtet, in Abstimmung mit dem AG
Menge: 3,000 m

**1.18 Dunstrohrziegel**
Durchgangsziegel / Dunstrohrziegel für Grundleitungsentlüftung, mit flexiblem Schlauchanschluss und Hut, passend zur Dachdeckung.

Durchmesser  : DN 100
Anschlusslänge  : ca. 100 cm
Menge: 1,000 St

**1.19 Abgasdurchführung**
Abgasdurchführung für Dachdeckung incl. Formziegel liefern und montieren, als Komplettleistung
Menge: 1,000 Stck

### Titel 2 Klempnerarbeiten

**2.1 Kehlblech, untergelegt, Ti-Zink, Z500**
Kehlblech für Hauptkehle der Dachsteindeckung, mit beiderseitigem Wasserfalz, für die Ausbildung einer untergelegten Kehle.

Material  : Titan-Zinkblech
Blechdicke  : 0,7 mm
Zuschnitt  : 500 mm
Menge: 13,000 m

**2.2 Dachrinne**
Dachrinne als halbrunde Hängerinne nieten und löten, incl. Rinnen- halter.

Material  : Titan-Zinkblech
Blechdicke  : 0,7 mm
Zuschnitt  : 333 mm
Rinnenhalter  : verzinkter Stahl
Menge: 21,000 m

**2.3 Rinnen-Endstück,flach,Titan-Zinkbl,Z 333**
Rinnen-Endstück, flach, für halbrunde Hängerinnen.

Material  : Titan-Zinkblech
Blechdicke  : 0,7 mm
Zuschnitt  : 333 mm
Menge: 4,000 St

**2.4 Rinneneinhang**
Rinneneinhang als Übergang von der Dachdeckung zur Dachrinne, 3-fach gekantet.

Material  : Titan-Zinkblech
Blechdicke  : 0,8 mm
Zuschnitt  : 333 mm
Menge: 21,000 m

**2.5 Rinneneinhangstutzen**
Rinneneinhangstutzen für Dachrinnen, halbrund, mit passendem Ablauf zu den Fallrohren, einschl. der erforderlichen Anbindungen für die einlaufenden Dachrinnen und der Befestigungen; als Zulage.

Blechdicke  : 0,7 mm
Menge: 2,000 St

**2.6 Fallrohre**
Fallrohre für Dachentwässerungsanlagen in rundem Querschnitt; incl. der Rohrschellen mit doppeltem Scharnier, sowie aller Zubehör- und Befestigungsteile in Porenbeton-Mauerwerk, Abdichten der Haken mit Silikon.

Material  : Titan-Zinkblech
Blechdicke  : 0,65 mm
Nenngröße  : DN 100
Menge: 11,000 m

**2.7 Schrägrohr,konisch,Titan-Zinkblech**
Schrägrohr, konisch, als Verbindung zwischen Rinne und Fallrohr, als Zulage.

Material  : Titan-Zinkblech
Länge  : ca. 0,60 m
Größe  : DN 100
Menge: 3,000 St

**2.8 Fallrohrbögen**
Fallrohrbögen zur Verbindung zwischen der Dachrinne und dem Regenfallrohr; als Zulage.

Material  : Titan-Zinkblech
Nenngröße  : DN 100
Menge: 6,000 St

**2.9 Sockelknie (Etagenknie),**
Sockelknie (Etagenknie), als Zulage .zu den Regenfallrohren.

Material  : Titan-Zinkblech
Ausladung  : ca. 60 mm
Nenngröße  : DN 100
Menge: 3,000 St

**2.10 Standrohre**
Standrohre mit lösbaren Rohrschellen aus verzinktem Bandstahl, in Beton oder Mauerwerk, einschl. dem Anschluss an die Entwässe- rungsleitung.

Material  : Verzinktes Stahlrohr
Länge  : 1000 mm
Nenngröße  : DN 100
Menge: 3,000 St

**2.11 Standrohrkappen,**
Standrohrkappen, als Verbindung und Übergang der Regenfallrohre zu den Standrohren.

Material  : Titan-Zinkblech
Nenngröße  : DN 100
Menge: 3,000 St

**2.12 Reinigungsöffnung mit Sieb**
Reinigungsöffnung mit Sieb in Standrohren; als Zulage.
Menge: 3,000 St

**2.13 Wasserabweiser, behelfsmäßig,**
Wasserabweiser, behelfsmäßig, aus Fallrohrleitung, schräg über das Gerüst, bis zur Geländeoberfläche hinabführen, zur Ableitung von Regenwasser während der gesamten Bauzeit, incl. Vorhaltung und Abbau, einschl. der Einführung in die vorhandene Entwässerungs- führung.
Menge: 3,000 St

### Titel 3 Zimmererarbeiten

**3.1 Dach-Sichtschalung,**
Dach-Sichtschalung, astfrei und ohne Harzgallen, gehobelt, mit Nut und Feder, verdeckt genagelt, an Traufen mit Sägeschnitt für Lüftungsprofil, an Dachkonstruktionen, (Traufen, Ortgänge).

Holzart  : Fichte / Kiefer
Sortierklasse  : S 10, trocken
Brettdicke  : 21 mm
Brettbreite  : ca. 10 cm

Holzsichtschalung des Dachüberstandes an der Traufe und Ortgang
Menge: 15,000 m2

**3.2 xInsektenschutzgitter**
*** Bedarfsposition mit GB
Insektenschutzgitter als Schutz der Dachhinterlüftung bei Luftein- und -austrittsöffnungen im Traufbereich.

Gitterbreite  : ca. 100 mm
Material  : glasfaserverstärkter Kunststoff, GFK
Menge: 21,000 m

**3.3 Ortgangbrett, gehobelt,18-22/120-200 mm**
Ortgangbrett, Sichtflächen gehobelt, Stöße auf Gehrung geschnitten.

Holzart  : Fichte/Kiefer
Holzfeuchte  : trocken (< 20%)
Güteklasse  : I
Brettbreite  : 120 - 200 mm
Brettdicke  : 18 - 22 mm
Befestigungsmittel  : verzinkte Senkkopfstifte oder verzinkte
  Holzschrauben
Menge: 13,000 m

**3.4 Beschichtung als Lasur**
Beschichtung als Lasur auf gehobelten Holzflächen im Außenbereich
mit Kunststoff-Dispersion wie folgt:

Grundbeschichtung (vor Montage der Holzschalung)
(Vorder- und Rückseite)
2 Deckanstriche

Äste und andere, die optische Qualität beeinträchtigende, Schadstellen, sind entsprechend aus zu spachteln und vorzubehandeln.

Farbeffekt  : in Abstimmung mit dem AG (RAL)

Angeb. Fabrikat  : ..............................................

Holzsichtschalung des Dachüberstandes an der Traufe und Ortgang

Pfettenköpfe; Sparrenköpfe; Ortgangbretter
Menge: 20,000 m2

### Titel 4 Stundenlohnarbeiten

**4.1 Stundenlohnarbeiten:**
Stundenlohnarbeiten:

Evtl. erforderliche Arbeiten, die nicht im Leistungsverzeichnis erfasst sind und gegen Nachweis zur Ausführung kommen: Facharbeiter
Menge: 10,000 h
